# Los 12 _PV-Anlage
Angebotsaufforderung (GAEB 90, DA83)
Vergabenummer: 356-25
Währung: EUR
Auftraggeber: Landesbetrieb Bau- und Liegenschaftsmanagement

## Photovoltaikanlage
Datum: 06.02.26
EP-Anteile: Löhne; Stoffe; Geräte; Sonstiges

*Hinweis*
1. allgemeine Baubeschreibung

Erläuterung des Bauvorhabens

Das Amt für Immobilien- und Baumanagement Halle (Saale)

plant, das auf dem Grundstück der Schulstraße 21 in
Schulpforta befindliche Heizhaus für die
Wärmeversorgung umzubauen.

Das heutige Heizhaus ist ursprünglich für die Nutzung
als Kälberstall errichtet worden und wurde im Zuge
vorangegangener Umbau-  und Sanierungsmaßnahmen für die
Nutzung als Heizhaus ertüchtigt.

Geplant ist im Rahmen der Maßnahme einen Umbau der
Wärmeversorgung und die Änderung der Anbindung an das
Stromnetz. Für die Zentrale der Wärmeversorgung wird
das auf dem Gelände der Landesschule befindliche
Gebäude weiterhin als Heizhaus genutzt.

Durch den Einbau zusätzlicher technischer Anlagen in
einem weiteren Gebäudeteil und der Leitungseinführung
ins Gebäude sind verschiedene Änderungen an dem
Bestandsgebäude erforderlich.
Die geplante Aufstellung von Geräten im Außenbereich
des Heizhauses erfordern die Erstellung von
Gründungsbauteilen sowie den Bau von räumlichen
Abgrenzungen des Anlagenbereichs von der umgebenden
Freifläche.

Anordnung auf dem Grundstück

Das zu beplanende Gebäude befindet sich im östlichen
Bereich der Liegenschaften der Landesschule Pforta,
gegenüber der Sporthalle. Das gesamte Areal der
Landesschule Pforta mit seinen zugehörigen histor.
Bauwerken steht unter Denkmalschutz und ist als
Flächendenkmal ausgeweisen.

Die Zweifeldsporthalle ist ein im Jahr 2010
fertiggestellter Neubau und dient dem Schulsport.

Das Gebäude befindet sich entsprechend des
Flächennutzungsplanes der Stadt Naumburg innerhalb
eines
Sondergebietes für Bildung und Tourismus.

An das Heizhaus grenzen südwestlich Gebäude mit
Wohnnutzungen, nordwestlich gewerblich genutzte Objekte
und Flächen und nordöstlich Sportanlagen (Sporthalle)
an.

Beschreibung der geplanten Baumaßnahme

Auf der Westseite ist die Gebäudetrennwand aufgrund der
erforderlichen baulichen Trennung zwischen Heizzentrale
und angrenzendem Wohnhaus, als Brandwand auszubilden.
Im 5 m Bereich zur Brandwand (Brandüberschlagszone)
sind infolgedessen keine Öffnungen zulässig und müssen
entweder geschlossen oder brandschutztechnisch
aufgewertet werden. In diesem Fassadenabschnitt sind
davon die 2-flügelige
Zugangstür und das danebenliegende Fenster betroffen.

Das Fensterelement in der Brandwand wird erhalten
bleiben und von der inneren Seite wird die Öffnung
zugeschlossen. Zum Ersten wird die Kalziumsilikatplatte
in der Öffnung befestigt und dann wird die Öffnung
ausgemauert mit Kalksandstein D 24 cm.
Die Zugangstür wird baulich im Bestand erhalten.
Zusätzlich wird hier aus brandschutztechnischen Gründen
eine zweiflügelige Feuerschutztür (T90) als Stahltür
eingebaut. Damit entfallen die Anforderungen an die
Bestandstür und der Ist-Zustand kann erhalten werden.

Auf der Ostseite sind Eingriffe an folgenden Stellen
erforderlich: Im Sockelbereich in Richtung der
südlichen Gebäudeecke sind 5 Wanddurchdringungen zur
Trassenausbildung in den Dimensionen von DN160 bis
DN280 erforderlich. Die Durchdringungen werden per
Kernbohrung eingebracht und durch die Installation von
Rohrdurchführungen im Natursteinmauerwerk integriert.
Zur Stabilisierung der bestehenden Natursteinwand wird
an jeder Wanddurchführung eine tragende Stahlhülse
eingebaut. Der Zwischenraum zwischen Stahlhülse und
Bestandsmauerwerk wird kraftschlüssig mit
Quellmörtel/Unterstopfmörtel verpresst.

Im Fensterelement rechts der Tür und im Fensterelement
in Richtung der nördlichen Gebäudeecke ist der Einbau
einer Frischluftnachströmung und einer
Abluftnachströmung vorgesehen. Der Einbau soll im
mittleren Fensterflügel durch die Entnahme der
Verglasung und des Einbaus eines Wetterschutzgitters
mit einer Jalousieklappe erfolgen. Die Farbgebung
orientiert sich dabei an den bereits bestehenden
bräunlichen Jalousienklappen. Kubatur und Rahmen des
Bestandsfensters bleiben erhalten.

Auf der Südseite sind Eingriffe an folgenden Stellen
erforderlich: Im Bereich des rechten Fensterelementes
ist der Einbau eines Ventilators erforderlich. Der
Einbau des Ventilators wird durch die Entnahme der
Verglasung und die Ausmauerung der Fensteröffnung
erreicht. Zusätzlich ist ein Wetterschutzgitter mit
einer Jalousieklappe vorgesehen. Auch diese orientiert
sich farblich an den bereits bestehenden bräunlichen
Jalousienklappen. Kubatur und Rahmen des
Bestandsfensters bleiben erhalten. Die linke
Fensteröffnung (derzeit zugewachsen) wird geschlossen,
da sich diese im 5m Bereich der Brandwand befindet. Die
Fensteröffnung ist freizulegen und analog zu den
Putzflächen der Westfassade zu schließen.

Aufgrund des Einbaus der Stahlbetonkonstruktion und
Medieneinführung der NSHV-Zone, ist unter dem
mittleren Fenster eine bauzeitliche Abfangung
vorgesehen.  Diese bauzeitliche Abfangung wird nach
Beendigung der Maßnahme zurückgebaut und die
entstehenden Durchbrüche werden mit der Verwendung von
Bestandsmaterialien wieder geschlossen oder mit
Quellmörtel verpresst. Die Oberkante der
Geländehöhe befindet sich nach Beendigung der Maßnahme
oberhalb der eingebauten Stahlbetonkonstruktion.

In unmittelbarer Nähe der süd-östlichen Gebäudeecke ist
die Aufstellung der beiden Außeneinheiten der
Wärmepumpenanlage und des Trafos vorgesehen. Die
Einheiten erhalten zwei Fundamentplatten in der Größe
von
2,50 x 6,50 x 0,25 m. Die technische Anlage greift
ästhetisch kaum in die Freiflächengestaltung der
Liegenschaft ein. Der Stabgittermattenzaun ist mit
einer Höhe von ca. 2,0 m vorgesehen und wird einen
Bewuchs aus wildem Wein erhalten. Damit die Verblendung
sicher funktioniert, wird ein Gestell zur
Berankung dem Stabgitterzaun vorgesetzt. Das Gestell
besteht aus Einschlagspfosten mit einer Bespannung aus
Drahtseilen,  an dem sich der Wein entlang ranken
kann. Hierdurch gelingt eine optische Integration in
das Landschaftsbild der Liegenschaft.

In dem bereits als Heizzentrale genutztem Gebäudeteil
erfolgt,  im Zuge der aktuellen Maßnahme, der Austausch
eines Gerätes zur Wärmerzeugung. Zusätzlich
erforderliche Leitungen werden durch den Einbau von
Stahlrahmen und auf der bestehenden Bodenplatte
abgefangen. Im Heizraum 001 werden HEA 120 und 2x UPE
120 Stahlrahmen eingebaut. Für die Abhängung der
Rohrleitungen im Heizraum 001 und 003 dienen abgehängte

Standard-Trägerschienen aus dem Leitungsbau. Die
Abhängung erfolgt an den verstärkten Decken- /
Dachbalken. Die Leitungen werden nach unten von den
Trägerschienen mittels Gewindestab und Rohrschelle
befestigt.

Im bisher nicht als Heizzentrale genutzten Gebäudeteil
ist für den Einbau der Geräte zur Energieversorgung und
mehrerer Pufferspeicher der Einbau zusätzlicher
Bauteile zur Ertüchtigung der Tragfähigkeit
erforderlich. Dazu zählen u.a. lastverteilende
Stahlbetonplatten, Blockfundamente, Holzbalken zur
Verstärkung der Deckenbalken sowie abgehängte
Stahlrahmen zur Lagerung der Leitungstrassen.

Die Einführungen einer großen Anzahl von
Elektroleitungen durch den Fundamentbereich des
Gebäudes erfordern umfangreiche
Fundamentsicherungsmaßnahmen (Unterfangungen) und eine
zusätzliche Tragkonstruktion zur Sicherung der
Standsicherheit des Gebäudes im Bauzustand. Im Bereich
der Leitungseinführung wird das Niveau des bestehen
Fußbodens in Form einer Grube abgesenkt. Die Grube muss
aufgrund des hohen Grundwasserstandes als
wasserundurchlässiges Strahlbetonbauteil ausgeführt
werden.
Für die im Außenbereich durch die TGA - Fachplanung
vorgesehenen Außeneinheiten der Energieversorgung sind
Stahlbetonplatten als flächige Gründungsbauteile
geplant.
Zur Gewährleistung der Frostsicherheit der Gründung ist
der Einbau eines frostsicheren Bettungspolsters
erforderlich.

In dem neu als Heizhaus zu nutzendem Gebäudeteil werden
für die Aufstellung der Anlagen zur Wärmeversorgung
folgende Fundamente und Lastverteilungsplatten neu
errichtet:

- 4x Stahlbetonsockel für den Pufferspeicher mit einer
Dicke von 20 cm direkt auf die vorhandene Bodenplatte
betoniert

- 1x Stahlbetonsockel für MAG mit einer Dicke von 20 cm
direkt auf die vorhandene Bodenplatte betoniert

- 2x Stahlbetonfundamente mit einer Dicke von ca. 23 cm
- die vorhandene Bodenplatte wird in diesen Bereichen
abgebrochen

Die Fundamente werden mit einem höhenmäßigen Überstand
von 3 cm über der vorhandenen Bodenplatte errichtet.
Auf diesen beiden Fundamenten wird eine 2 cm dicke
Schallentkopplungsmatte aufgelegt und die
Lastverteilungsplatte für die Aufstellung der
Wasser-Wärmepumpe aufgebracht. Die
Lastverteilungsplatte wird als Stahlbetonplatte
ausgeführt und hat eine Dicke von 30 cm.

Da die Unterkante der zu errichtenden Grubenbodenplatte
unterhalb der anschließenden Bestandsfundamente liegt,
ist für den Bau der Grube zunächst der Einbau einer
Fundamentsicherung in Form einer Ortbeton -
Unterfangung erforderlich (abschnittsweise Unterfangung
nach DIN 4123). Die Unterkante der Unterfangung liegt
bei  2,00  m unter der Oberkante der vorhandenen
Bodenplatte.

Das Fundament der vorhandenen südlichen Außenwand ist
vor dem Einbau der Grube ebenfalls durch eine
Unterfangung zu sichern. Hier erfolgt die Unterfangung
in bewehrter Ortbetonausführung. Die neu zu errichtende
Mauerwerkswand erhält ein Streifenfundament aus
Stahlbeton. Die zu errichtende Grube einschließlich
Pumpensumpf erhält eine WU-Stahlbetonbodenplatte mit
einer Dicke von 25 cm.

Für die Befestigung der Weitspannträger der Decke im
Elektroanschlussraum werden in der südlichen Außenwand
Auflagertaschen hergestellt und mit Beton verfüllt.

Für die Abtrennung des Elektroanschlussraumes werden
Mauerwerkswände aus Kalksandstein mit der
Steinfestigkeitsklasse 20 und Rohdichteklasse 2.0
errichtet. Den oberen Abschluss der Wand bildet ein
Ringbalken aus
Stahlbeton. Der Anschluss an flankierende
Bestandsbauteile erfolgt mittels Anschlussschienen und
Ankern.
Der neu entstandene Elektroanschlussraum erhält eine
einflügelige Stahltür mit einem
Kalksandsteinsturzträger. Die neu zu errichtenden
Mauerwerkswände erhalten eine Innenwandbekleidung
beidseitig aus Kalk-Zement-Putz und einem
Dispersionsanstrich. Die Grube erhält eine Abdeckung
aus GFK-Gitterrosten. Als Auflager für die Gitterroste
dienen an den Grubenwänden befestigte Stahlwinkel. Als
weiteres Auflager dienen drei HEA 140 Stahlprofile, die
in Querrichtung eingebaut werden.
Der Elektroanschlussraum erhält eine freitragende F90
Decke. Die Unterkonstruktion besteht aus
Weitspannträgern aus UA
125- Doppelprofilen im Abstand von 62,5 cm sowie UW 125
- Randprofilen für den Wandanschluss. Es erfolgt eine
Beplankung der Decke mit Spezialgipsplatten der
Baustoffklasse A1 von oben und von unten.

Die Stütze in dem Elektroraum wird mit einem 2-lagigem
Trockenbau verkleidet.

Die Nischen in der Brandwand zum Nachbargebäude werden
mit Kalksandstein zugemauert.

Das Mauerwerk im Bereich der verschlossenen
Fensteröffnungen und Nischen wird innen- und
außenseitig,
in Anlehnung an bereits vorhandene verputzte Flächen,
mit einem Glattputz versehen.

Die Brandwand zum Nachbargebäude wird als 24cm
Mauerwerkswand aus 2DF Ziegelstein bis unter die
Dachhaut aufgemauert. Den oberen Abschluss der Wand
bildet ein Ringbalken aus Stahlbeton. Der Unterzug und
die Mittelpfetten in der Brandwand werden gekürzt und
mit einem U260 und U180 Stahl beidseitig ersetzt. Da
die bestehenden Balken und Sparren ebenfalls im Bereich
der Brandwand liegen, werden auch diese in dem Bereich
gekürzt und durch den Einbau aus Stahl für
Rückverankerung der Sparren ersetzt.

Als Verstärkung der Decken- / Dachbalken werden im
Bereich notwendiger Abhängungen für Leitungen
beidseitige Seitenhölzer mit einem Querschnitt von B x
H = 12 cm x 24 cm (NH C24) angelascht. Die Anlaschungen
erfolgen an neun Decken- / Dachbalken über die gesamte
Raumbreite und an sechs Decken- / Dachbalken nur
zwischen Außenwand und der Mittelpfette.

Die vorhandene Dachdeckung im Bereich über der
Brandwand zum Nachbargebäude wird aufgenommen.
Die Holz-Traglattungen werden durch eine
Aluminium-Lattung in Mörtelbett im Bereich der
Brandwand ersetzt. Die Dachdeckung bleibt weiterhin
Biberschwanz. Zwei Sparren werden abgebaut und ein
zusätzlicher wird zur Auflagerung der Aluminium
-Lattung eingebaut.

In der bestehenden Trennwand zwischen Heizraum 001 und
003 werden zwei Flachstürze über die Tür für die
Durchdringung der Leitungen eingebaut.

Im Heizraum 003 ist eine Entwässerungsgrube mit
Pumpensumpf vorgesehen. Die Grube befindet sich auf der
Westseite links von der zweiflügligen Stahltür. Die
Grube erhält eine Abdeckung aus GFK-Gitterrosten.
Als Auflager für die Gitterroste dienen an den
Grubenwänden befestigte Stahlwinkel.

Im Heizraum 003 und im Elektroraum sind die Böden und
Sockel mit Staubbindender Anstrich vorgesehen.

*Hinweis*
2. technische Vorbemerkungen

Photovoltaikanlage

Auf den Dachflächen der Sporthalle sind netzgekoppelte
Photovoltaikanlagen mit einer Leistung von ca. 123 kWp
geplant. Die erforderliche Denkmalrechtliche
Genehmigung wurde bereits erteilt.

Der von der PV-Anlage gelieferte Solarstrom versorgt
folgende Verbraucher:
- Anlagen des Wärmeerzeugers
- Nördlicher Teil der Landesschule Pforta

Ein Restanteil Ertrages der PV-Anlage, wird in das Netz
des Netzbetreibers eingespeist und verkauft. Die
gewählte Modulanordnung wurde auf Basis eines optimalen
Ertrages sowie einer ästhetischen Anordnung geplant.
Hierbei werden die beiden Dachflächen der Sporthalle
unter Berücksichtigung der Leitlinien für die
Denkmalschutzbehörden in Sachsen-Anhalt mit
monokristallinen Solarmodule komplett matt-schwarze
PV-Module (Full Black) belegt.
Die PV-Module werden auf PV-Unterkonstruktionen
(SL-Rack) in fugenloser Verlegung montiert, um absolut
homogene Flächen zu erhalten.
Die Aufstellung der Wechselrichter erfolgt als
Außenaufstellung auf dem Vordach der Sporthalle.

*Hinweis*
3. Allgemeine Vorbemerkungen

*Hinweis*
3.1 Werkplanung

Der Auftraggeber übergibt dem Auftragnehmer spätestens
2 Wochen nach Auftragserteilung die Ausführungsplanung.

Daraufhin erstellt und übergibt der Auftragnehmer bis
spätestens 3 Wochen nach Übergabe der
Ausführungsplanung seine Werkplanung an den
Auftraggeber. Die Werkplanung ist Nebenleistung und
wird nicht vergütet.

*Hinweis*
2.1 Stoffe und Materialien

Sämtliche gelieferte und eingebaute Stoffe und
Materialien müssen den VDE-Richtlinien oder
gleichrangigen EU-Richtlinien in der aktuell gültigen
Fassung entsprechen.
Dies ist durch ein entsprechendes Genehmigungszeichen
zu dokumentieren.
Zusätzlich müssen alle Geräte das CE-Zeichen tragen.

*Hinweis*
3.3 Fabrikate

Fabrikatsanfragen (Erzeugnisse) sind generell
vollständig anzugeben.
Werden Fabrikat und Typ abgefragt, ist auch Fabrikat
und Typ vollständig abzugeben. Eine unvollständige
Angabe kann zum Ausschluss des Angebotes führen.

*Hinweis*
3.4 Bauberatungen, Bautagebuch, Dokumentationspflicht

Der Auftragnehmer erhält den Bauablaufplan
ausgehändigt. Darüber hinaus soll er während der Dauer
seiner Arbeiten und auch bereits zwei Wochen vor Beginn
seiner Arbeiten an den wöchentlichen Bauberatungen
teilnehmen.
Der Auftragnehmer soll während des Verlaufs seiner
Arbeiten ein Bautagebuch führen. Zu den Inhalten
gehören unter anderem, Firmenangabe,
Arbeitskräfteeinsatz, Qualifikation, Geräteeinsatz,
ausgeführte Tätigkeiten, Niederschlag, Temperatur,
ausgeführte Arbeiten, durchgeführte Abnahmen,
Behinderungen, Anweisungen des Auftraggebers,
unvorhergesehene Ereignisse, Unfälle, Unterbrechungen.

*Hinweis*
4. Mehrwertsteuer

Einsprechend  12 Abs. 3 des Umsatzsteuergesetzes
(UStG) gilt für
die Installation von Photovoltaikanlagen
ein Nullsteuersatz (0 % Mehrwertsteuer).

### Bereich 1 Photovoltaikanlage

#### Abschnitt 1.1 PV-Module, Wechselrichter, Leitungen

*Hinweis*
Ausschreibungsumfang ist die Lieferung, Montage und
Inbetriebnahme einer PV Anlage auf gegebenem Schrägdach
mit einer Generatorleistung von ca. 123 kwp.

Es sind aus optischen Gründen PV Module in Schwarz matt
auszuwählen.

Die PV Anlage ist im Rahmen der ausgeschrieben Leistung
in den gebäudeseitigen Blitzschutz zu integrieren.
Arbeiten am Blitzschutz sind mit Fotos zu
dokumentieren.

Die PV Anlage ist mit einer dynamischen
Einspeiseregelung gem. der Anforderungen des
ortsansässigen Energieversorgers auszustatten.
Kommunikation, Abstimmungen und Dokumentationen mit dem
Netzbetreiber sind Bestandteil der Ausschreibung und
müssen vom ausführenden Unternehmen geführt werden.

Für den Transport und die Montage der Anlage ist eine
Rüstung an der Gebäudefassade zu errichten.

Belegungsplan mit geplanten Wechselrichterpositionen
sowie Leitungswege werden vom Fachplaner Elektro zu
Verfügung gestellt.

Die PV-Anlage ist in zusammenhängenden linearen oder
rechteckigen Flächen ohne Versatz auf den Dachflächen
zu montieren.

Das vorhandene Dach weist eine Lastreserve von 0,25
kN/m² (25 kg/m² Fläche) auf.

**1.1.10 Photovoltaikmodul mindP 440 Wp Glas-Glas-Modul monokristallin Rahmen Rahmen Alu**
Photovoltaikmodul, zur Aufdachmontage,
Systemspannung '1500' V,
Mindestnennleistung '440' Wp,
Maße 'Höhe: 1700mm - 1800 mm
Breite: 1100 mm - 1200mm'
Glas-Glas-Modul, aus monokristallinen Zellen, bifazial,
Brandklasse A DIN EN IEC 61730 (VDE 0126-30),
Schutzklasse II, mit Steckverbinder, Schutzart mind. IP
67 DIN EN 60529 (VDE 0470-1), Windzone 2,
'Hagelwiederstandsklasse HW 5'

Modul in schwarzer Optik, inkl. schwarzer Rahmen, nach
Vorgabe Denkmalschutz

angebotener Hersteller'

....................................................'
(vom Bieter einzutragen)

angebotener Typ'

....................................................'
(vom Bieter einzutragen)
Menge: 278,000 St

**1.1.20 Wechselrichter Photovoltaikanlage 3phasig mindP 80 kW 6MPP-Tracker IP65**
Wechselrichter für Photovoltaikanlage, trafolos,
AC-seitig kurzschlussfest, erdschlussüberwacht,
DC-seitig einschl. Lasttrennschalter, als
Modulwechselrichter, 3-phasig,
Mindestbemessungsleistung 80 kW, 6 Maximum Power Point
(MPP) Tracker,
min. Eingangsspannung MPP-Tracker 500 V,
max. Eingangsspannung MPP-Tracker 1100 V,
max. nutzbarer Eingangsstrom MPP-Tracker 40 A,
mit Netz- und Schaltüberwachung (ENS), mit RJ
45-Schnittstelle, Kommunikationsprotokoll Modbus RTU,
Außenaufstellung, Schutzart IP 65 DIN EN 60529 (VDE
0470-1), Wirkungsgrad mind. 95 %, min.
Betriebstemperatur -20 Grad C, max. Betriebstemperatur
60 Grad C.

liefern, montieren und Inbetriebnehmen

angebotener Hersteller'

....................................................'
(vom Bieter einzutragen)

angebotener Typ'

....................................................'
(vom Bieter einzutragen)
Menge: 2,000 St

**1.1.30 Gummischlauchleitung H1Z2Z2-K 1x6**
Gummischlauchleitung DIN EN 50618 (VDE 0283-618)
H1Z2Z2-K 1 x 6, Cu-Zahl 58,
'1.Bauprodukte haustechnischer Installationen: Kabel,
Leitungen, Leerrohre sowie Kabelkanäle und Kabelrinnen
aus Kunststoff

Reproduktionstoxische Phthalat-Weichmacher ≤ 0,10 %
PBB, PBDE, Blei und Cadmium ≤ 0,10 %

Nachweise, TD, Herstellererklärung zu Inhaltsstoffen'
Menge: 2000,000 m

**1.1.40 MC4 Kupplungsstecker**
PV Kupplungsstecker MC 4 passend zum angebotenen System
liefern und montieren.
Menge: 50,000 St

**1.1.50 MC4 Kupplungsbuchse**
PV Kupplungsbuchse MMC 4 passend zum angebotenen System
liefern und montieren.
Menge: 50,000 St

#### Abschnitt 1.2 Befestigungssystem

**1.2.10 Kabelrinne gelocht Stahl niro H 50mm B 200mm**
Kabelrinne für Kabelträgersystem DIN EN 61537 (VDE
0639), gelocht, mit einem Trennsteg, einschl.
Abdeckung, aus nichtrostendem Stahl, Werkstoff-Nr
1.4301, Seitenhöhe mind. 50 mm, Breite mind. 200 mm,
Arbeitshöhe des Montageortes bis 11,5 m über der
Standfläche des hierfür erforderlichen Gerüstes, Gerüst
wird gesondert vergütet,
Inklusive Befestigungsmaterial

Liefern und montieren
Menge: 50,000 m

**Ausführungsbeschreibung 0001 Dachkonstruktion**
*Dachkonstruktion*
Das Dach der Sporthalle hat folgenden Aufbau:
Dacheindeckung mit
Aluminium-Profiltafeln Kalzip 50/429/1,0
auf Klipp E180* (Klippabstände 2,0 m)
auf Trapezblech TR 150A/280/1,0 mm
zwischen Trapezblech und den Profiltafeln liegt eine
200 mm Wärmedämmung WLG 040

Die Befestigung der Unterkonstruktion für die PV-Anlage
hat durchdringungsfrei mit zugelassenen
Befestigungsklemmen an den Kalzip Bördeln entsprechend
Herstellervorgabe zu erfolgen.

Die Dacheindeckung ist für Wartungs- und
Reinigungszwecke begehbar. Es ist vom Auftragnehmer
sicher zu stellen das Beschädigungen der Dacheindeckung
ausgeschlosen werden.

**1.2.20 UK Photovoltaikanlage Alu Metalldachdeckung Achsmaß bis 50cm**
Unterkonstruktion für Photovoltaikanlage, aus
Aluminium, einschl. systembedingter Befestigungsmittel
aus nichtrostendem Stahl, auf flach geneigtem Dach,
passend zur Metalldachdeckung, einschl. Anpassen der
Deckung, Dachneigung über 15 bis 20 Grad, Achsmaß
Unterkonstruktion bis 50 cm, Befestigungsuntergrund
siehe vorangestellte Ausführungsbeschreibung, Windzone
2,
die Unterkonstruktion muss zur Einbindung in den
Blitzschutz Blitzstromtragfähig ausgeführt werden,

liefern und montieren
Menge: 840,000 m2

**1.2.30 Schutz der Kalzip-Profiltafeln nach Wahl des AN**
Schutz der Kalzip-Profiltafeln nach Wahl des AN
zum Schutz der Aluminium-Profiltafeln vor
Beschädigungen
aus Bauschutzmatten oder -platten, für Bewegungsflächen
während der Montage
Dacheindeckung siehe vorangestellte
Ausführungsbeschreibung,

liefern, verlegen, 1x umverlegen und nach Abschluss der
Leistungen wieder entfernen und abtransportieren.
Menge: 400,000 m2

#### Abschnitt 1.3 Dienstleistungen

**1.3.10 Anschlussarbeiten PV-Module**
Transport und Befestigung der PV Module auf
entsprechende Unterkonstuktion
Anschließen und verbinden der PV Module
Leitungsverlegung nach Werkplan zu montierenden
Kabeltrassen und Bündelungen bis hin zu Wechselrichtern
Menge: 1,000 psch

**1.3.20 Standsicherheitsnachweis PV-Anlage**
Erstellung eines statischen Nachweises
(Standsicherheitsnachweis) für die geplante
Photovoltaikanlage auf Grundlage der angebotenen Module
und Befestigungssysteme,
Prüfung der Tragfähigkeit und Standsicherheit der
vorhandenen Dachkonstruktion einschließlich der Lasten
aus der PV-Anlage (Eigengewicht, Wind- und
Schneelasten, ggf. Ballastierung).

Die Statik der Sporthalle im Bestand liegt vor.
Menge: 1,000 psch

#### Abschnitt 1.4 Blitzschutz

**1.4.10 Fangstange Al 1500mm Dach geneigt**
*** EP-Aufgliederung gefordert
*** Bezugsbeschreibung
STLB-Bau 2025-4 50
Fangstange DIN EN IEC 62561-2 (VDE 0185-561-2), aus
Aluminiumlegierung, Länge 1500 mm, über geneigten
Dachflächen, äquivalenter Trennungsabstand in Luft
mind. 0,6 m.
Menge: 10,000 St
Zuordnung: 446 050

**1.4.20 Fangstange Al 1500mm Dachfirst**
*** EP-Aufgliederung gefordert
STLB-Bau 2025-4 50
Fangstange DIN EN IEC 62561-2 (VDE 0185-561-2), aus
Aluminiumlegierung, Länge 1500 mm, über dem Dachfirst,
äquivalenter Trennungsabstand in Luft mind. 0,6 m.
Menge: 5,000 St
Zuordnung: 446 050

**1.4.30 Verbinder Kl.N Kreuzverbindung Stahl verz**
*** EP-Aufgliederung gefordert
STLB-Bau 2025-4 50
Verbinder DIN EN IEC 62561-1 (VDE 0185-561-1), Klasse N
für normale Belastung, für Kreuzverbindungen, aus
feuerverzinktem Stahl, für Rd 8 mit Rd 10, mit
Zwischenplatte.
Menge: 15,000 St
Zuordnung: 446 050

**1.4.40 Fangltg Al Rd8 Flachdach Distanzhalter GFK**
*** EP-Aufgliederung gefordert
*** wie Position 1.4.10
STLB-Bau 2025-4 50
Fangleitung DIN EN IEC 62561-2 (VDE 0185-561-2), aus
Aluminium, Rd 8, auf flachem Dach, Winkel zur
Senkrechten über 10 bis 30 Grad, mit Distanzhalter aus
GFK.
Menge: 100,000 m
Zuordnung: 446 050

**1.4.50 Verbinder Kl.N Längsverbindung Stahl verz**
*** EP-Aufgliederung gefordert
STLB-Bau 2025-4 50
Verbinder DIN EN IEC 62561-1 (VDE 0185-561-1), Klasse N
für normale Belastung, für Längsverbindungen, aus
feuerverzinktem Stahl, für Rd 8 mit Rd 8, mit
Zwischenplatte.
Menge: 20,000 St
Zuordnung: 446 050

**1.4.60 Verbinder Kl.N Kreuzverbindung Stahl verz**
*** EP-Aufgliederung gefordert
STLB-Bau 2025-4 50
Verbinder DIN EN IEC 62561-1 (VDE 0185-561-1), Klasse N
für normale Belastung, für Kreuzverbindungen, aus
feuerverzinktem Stahl, für Rd 8 mit Rd 8, mit
Zwischenplatte.
Menge: 20,000 St
Zuordnung: 446 050

**1.4.70 Dachleitungshalter Stahl verz Fangstange Rundleiter**
*** EP-Aufgliederung gefordert
STLB-Bau 2025-4 50
Dachleitungshalter aus feuerverzinktem Stahl, für First
und Grat mit Metalldeckung, der Fangstange, für
Rundleiter.
Menge: 15,000 St
Zuordnung: 446 050

**1.4.80 Dokumentation Messbericht**
Messbericht/Dokumentation nach DIN 18014 der gesamten
Blitzschutzanlage Sporthalle.

Bestand: ca. 350m Fangleitung, 12 Ableitungen, 3
Fangstangen und 20 Fangspitzen
Menge: 1,000 St
Zuordnung: 446 050

**1.4.90 Prüfung**
Prüfung nach DIN EN 62305-3 (VDE 0185-305-3) der
gesamten Blitzschutzanlage Sporthalle.

Bestand: ca. 350m Fangleitung, 12 Ableitungen, 3
Fangstangen und 20 Fangspitzen
.
Menge: 1,000 St
Zuordnung: 446 050

#### Abschnitt 1.5 Gerüstbauarbeiten

**1.5.10 Standgerüst längenorientiert Lastkl. 3, 4 m, Aufbau**
Arbeits- und Schutzgerüst DIN EN 12811-1 und DIN 4420-1
als längenorientiertes Standgerüst, Fassadengerüst
DIN EN 12810-1, Lastklasse 3 (2 kN/m²), Verankerung am
Bauwerk nicht möglich, Standfestigkeit herstellen,
Einrüstung für Montagearbeiten und Dacharbeiten, an
senkrechten Bauwerksaußenflächen, auf Gelände,
Höhe der obersten Gerüstlage 4 m

inkl. allem notwendigen Zubehör
liefern und fachgerechter Aufbau des Gerüsts
Menge: 190,000 m²

**1.5.20 Standgerüst längenorientiert Lastkl. 3, 4 m, Vorhaltung**
Arbeits- und Schutzgerüst DIN EN 12811-1 und DIN 4420-1
als längenorientiertes Standgerüst, Fassadengerüst
DIN EN 12810-1, Lastklasse 3 (2 kN/m²), Verankerung am
Bauwerk nicht möglich, Standfestigkeit herstellen,
Einrüstung für Montagearbeiten und Dacharbeiten, an
senkrechten Bauwerksaußenflächen, auf Gelände,
Höhe der obersten Gerüstlage 4 m

inkl. allem notwendigen Zubehör
Vorhaltung während der Bauzeit
Menge: 760,000 m²Wo

**1.5.30 Standgerüst längenorientiert Lastkl. 3, 4 m, Abbau**
Arbeits- und Schutzgerüst DIN EN 12811-1 und DIN 4420-1
als längenorientiertes Standgerüst, Fassadengerüst
DIN EN 12810-1, Lastklasse 3 (2 kN/m²), Verankerung am
Bauwerk nicht möglich, Standfestigkeit herstellen,
Einrüstung für Montagearbeiten und Dacharbeiten, an
senkrechten Bauwerksaußenflächen, auf Gelände,
Höhe der obersten Gerüstlage 4 m

inkl. allem notwendigen Zubehör
kompletter Abbau
Menge: 190,000 m²

**1.5.40 Standgerüst längenorientiert Lastkl. 3, 8 m, Aufbau**
Arbeits- und Schutzgerüst DIN EN 12811-1 und DIN 4420-1
als längenorientiertes Standgerüst, Fassadengerüst
DIN EN 12810-1, Lastklasse 3 (2 kN/m²), Verankerung am
Bauwerk nicht möglich, Standfestigkeit herstellen,
Einrüstung für Montagearbeiten und Dacharbeiten, an
senkrechten Bauwerksaußenflächen, auf Gelände,
Höhe der obersten Gerüstlage 8 m

inkl. allem notwendigen Zubehör
liefern und fachgerechter Aufbau des Gerüsts
Menge: 360,000 m²

**1.5.50 Standgerüst längenorientiert Lastkl. 3, 8 m, Vorhaltung**
Arbeits- und Schutzgerüst DIN EN 12811-1 und DIN 4420-1
als längenorientiertes Standgerüst, Fassadengerüst
DIN EN 12810-1, Lastklasse 3 (2 kN/m²), Verankerung am
Bauwerk nicht möglich, Standfestigkeit herstellen,
Einrüstung für Montagearbeiten und Dacharbeiten, an
senkrechten Bauwerksaußenflächen, auf Gelände,
Höhe der obersten Gerüstlage 8 m

inkl. allem notwendigen Zubehör
Vorhaltung während der Bauzeit
Menge: 1440,000 m²Wo

**1.5.60 Standgerüst längenorientiert Lastkl. 3, 8 m, Abbau**
Arbeits- und Schutzgerüst DIN EN 12811-1 und DIN 4420-1
als längenorientiertes Standgerüst, Fassadengerüst
DIN EN 12810-1, Lastklasse 3 (2 kN/m²), Verankerung am
Bauwerk nicht möglich, Standfestigkeit herstellen,
Einrüstung für Montagearbeiten und Dacharbeiten, an
senkrechten Bauwerksaußenflächen, auf Gelände,
Höhe der obersten Gerüstlage 8 m

inkl. allem notwendigen Zubehör
kompletter Abbau
Menge: 360,000 m²

**1.5.70 Standgerüst längenorientiert Lastkl. 3, 13 m, Aufbau**
Arbeits- und Schutzgerüst DIN EN 12811-1 und DIN 4420-1
als längenorientiertes Standgerüst, Fassadengerüst
DIN EN 12810-1, Lastklasse 3 (2 kN/m²), Verankerung am
Bauwerk nicht möglich, Standfestigkeit herstellen,
Einrüstung für Montagearbeiten und Dacharbeiten, an
senkrechten Bauwerksaußenflächen, auf Gelände,
Höhe der obersten Gerüstlage 13 m

inkl. allem notwendigen Zubehör
liefern und fachgerechter Aufbau des Gerüsts
Menge: 565,000 m²

**1.5.80 Standgerüst längenorientiert Lastkl. 3, 13 m, Vorhaltung**
Arbeits- und Schutzgerüst DIN EN 12811-1 und DIN 4420-1
als längenorientiertes Standgerüst, Fassadengerüst
DIN EN 12810-1, Lastklasse 3 (2 kN/m²), Verankerung am
Bauwerk nicht möglich, Standfestigkeit herstellen,
Einrüstung für Montagearbeiten und Dacharbeiten, an
senkrechten Bauwerksaußenflächen, auf Gelände,
Höhe der obersten Gerüstlage 13 m

inkl. allem notwendigen Zubehör
Vorhaltung während der Bauzeit
Menge: 2260,000 m²Wo

**1.5.90 Standgerüst längenorientiert Lastkl. 3, 13 m, Abbau**
Arbeits- und Schutzgerüst DIN EN 12811-1 und DIN 4420-1
als längenorientiertes Standgerüst, Fassadengerüst
DIN EN 12810-1, Lastklasse 3 (2 kN/m²), Verankerung am
Bauwerk nicht möglich, Standfestigkeit herstellen,
Einrüstung für Montagearbeiten und Dacharbeiten, an
senkrechten Bauwerksaußenflächen, auf Gelände,
Höhe der obersten Gerüstlage 13 m

inkl. allem notwendigen Zubehör
kompletter Abbau
Menge: 565,000 m²

**1.5.100 Standgerüst Ausbau zum Fanggerüst am Arbeits- und Schutzgerüst, Aufbau**
Ausbau des Standgerüstes als Fanggerüst am Arbeits- und
Schutzgerüst
Höhe der Standfläche über Fußboden/Gelände in m 4,00
Aufbau

inkl. allem notwendigen Zubehör
liefern und fachgerechter Aufbau des Gerüsts
Menge: 65,000 m

**1.5.110 Standgerüst Ausbau zum Fanggerüst am Arbeits- und Schutzgerüst, Vorhaltung**
Ausbau des Standgerüstes als Fanggerüst am Arbeits- und
Schutzgerüst
Höhe der Standfläche über Fußboden/Gelände in m 4,00
Aufbau

inkl. allem notwendigen Zubehör
Vorhaltung während der Bauzeit
Menge: 260,000 mWo

**1.5.120 Standgerüst Ausbau zum Fanggerüst am Arbeits- und Schutzgerüst, Abbau**
Ausbau des Standgerüstes als Fanggerüst am Arbeits- und
Schutzgerüst
Höhe der Standfläche über Fußboden/Gelände in m 4,00
Aufbau

inkl. allem notwendigen Zubehör
kompletter Abbau
Menge: 65,000 m

**1.5.130 Ausbau Standgerüst zum Dachfanggerüst, Aufbau**
Ausbau des Standgerüstes zum Dachfanggerüst DIN 4420-1,
Schutzwand aus Netzen
Höhe der Fanganlage(n) über Fußboden/Gelände in m 8,00
Aufbau

inkl. allem notwendigen Zubehör
liefern und fachgerechter Aufbau des Gerüsts
Menge: 65,000 m

**1.5.140 Ausbau Standgerüst zum Dachfanggerüst, Vorhaltung**
Ausbau des Standgerüstes zum Dachfanggerüst DIN 4420-1,
Schutzwand aus Netzen
Höhe der Fanganlage(n) über Fußboden/Gelände in m 8,00
Aufbau

inkl. allem notwendigen Zubehör
Vorhaltung während der Bauzeit
Menge: 260,000 mWo

**1.5.150 Ausbau Standgerüst zum Dachfanggerüst, Abbau**
Ausbau des Standgerüstes zum Dachfanggerüst DIN 4420-1,
Schutzwand aus Netzen
Höhe der Fanganlage(n) über Fußboden/Gelände in m 8,00
Aufbau

inkl. allem notwendigen Zubehör
kompletter Abbau
Menge: 65,000 m

**1.5.160 Überbrückung Hauptzugang Turnhalle nach Wahl AN bis 5m, Aufbau**
Überbrückung mit Gitterträger nach Wahl des AN,
Spannweite bis 5 m, Höhe über Standfläche bis 4 m,
über Eingang, einschl. Gerüstbelag in
Überbrückungshöhe,

inkl. allem notwendigen Zubehör
liefern und fachgerechter Aufbau des Gerüsts
Menge: 3,000 St

**1.5.170 Überbrückung Wahl AN bis 5m, Vorhaltung**
Überbrückung in vorbeschriebenen Gerüst, nach Wahl des
AN, Spannweite bis 5 m, Höhe über Standfläche bis 4 m,
über Eingang, einschl. Gerüstbelag in
Überbrückungshöhe,

inkl. allem notwendigen Zubehör
Vorhaltung während der Bauzeit
Menge: 12,000 StWo

**1.5.180 Überbrückung Wahl AN bis 5m, Abbau**
Überbrückung in vorbeschriebenen Gerüst, nach Wahl des
AN, Spannweite bis 5 m, Höhe über Standfläche bis 4 m,
über Eingang, einschl. Gerüstbelag in
Überbrückungshöhe,

inkl. allem notwendigen Zubehör
kompletter Abbau
Menge: 3,000 St

**1.5.190 Auslegergerüst Gr. 1, an Außengerüst, 0,30 m, Aufbau**
Auslegergerüst, passend zum Außengerüst,
Erste Gerüstlage: 2 m ü. Gelände
Gerüsthöhe: bis 12 m
Gerüstgruppe: 1 (1,0 kN/m²)
Auskragung: mind. 0,30 m

inkl. allem notwendigen Zubehör
liefern und fachgerechter Aufbau des Gerüsts
Menge: 65,000 m

**1.5.200 Auslegergerüst Gr. 1, an Außengerüst, 0,30 m, Vorhaltung**
Auslegergerüst, passend zum Außengerüst,
Erste Gerüstlage: 2 m ü. Gelände
Gerüsthöhe: bis 12 m
Gerüstgruppe: 1 (1,0 kN/m²)
Auskragung: mind. 0,30 m

inkl. allem notwendigen Zubehör
Vorhaltung während der Bauzeit
Menge: 260,000 mWo

**1.5.210 Auslegergerüst Gr. 1, an Außengerüst, 0,30 m, Abbau**
Auslegergerüst, passend zum Außengerüst,
Erste Gerüstlage: 2 m ü. Gelände
Gerüsthöhe: bis 12 m
Gerüstgruppe: 1 (1,0 kN/m²)
Auskragung: mind. 0,30 m

inkl. allem notwendigen Zubehör
kompletter Abbau
Menge: 65,000 m

**1.5.220 Auslegergerüst Gr. 1, an Außengerüst, 0,70 m, Aufbau**
Auslegergerüst, passend zum Außengerüst,
Erste Gerüstlage: 2 m ü. Gelände
Gerüsthöhe: bis 12 m
Gerüstgruppe: 1 (1,0 kN/m²)
Auskragung: mind. 0,70 m

inkl. allem notwendigen Zubehör
liefern und fachgerechter Aufbau des Gerüsts
Menge: 65,000 m

**1.5.230 Auslegergerüst Gr. 1, an Außengerüst, 0,70 m, Vorhaltung**
Auslegergerüst, passend zum Außengerüst,
Erste Gerüstlage: 2 m ü. Gelände
Gerüsthöhe: bis 12 m
Gerüstgruppe: 1 (1,0 kN/m²)
Auskragung: mind. 0,70 m

inkl. allem notwendigen Zubehör
Vorhaltung während der Bauzeit
Menge: 260,000 mWo

**1.5.240 Auslegergerüst Gr. 1, an Außengerüst, 0,70 m, Abbau**
Auslegergerüst, passend zum Außengerüst,
Erste Gerüstlage: 2 m ü. Gelände
Gerüsthöhe: bis 12 m
Gerüstgruppe: 1 (1,0 kN/m²)
Auskragung: mind. 0,70 m

inkl. allem notwendigen Zubehör
kompletter Abbau
Menge: 65,000 m

**Ausführungsbeschreibung 0002 Stundenlohnarbeiten**
*Stundenlohnarbeiten*
Stundenlohnarbeiten

Im Bezug auf die VOB, Teil B wird mit nachfolgenden
Konkretisierungen hingewiesen:

Die in diesem Titel beschriebenen Stundenlohnarbeiten
werden für unvorhergesehene und im Vorfeld nicht
erfassbare Arbeiten angewendet. Der AN hat keinen
Anspruch darauf, dass Arbeiten auf Nachweis, wie
beschrieben, ausgeführt werden, d.h. aufgeführte
Stunden können, müssen aber nicht zur Ausführung
kommen.

Die vom Auftragnehmer unterschriebenen
Stundenlohnzettel müssen für jeden Kalendertag
ausgestellt sein und sind der Bauleitung in doppelter
Ausfertigung zur Anerkenntnis vorzulegen. Nachträglich
bzw. zu spät eingereichte Stundenlohnzettel werden
nicht anerkannt.

Für Material-Verrechnungssätze, die in den
LV-Positionen nicht ausgeführt sind, müssen vor Beginn
der Arbeiten genehmigte Nachtragsangebote vorliegen.
In die Stunden-Verrechnungssätze sind alle Nebenkosten,
wie Auslösung, Fahrtkosten, Erschwernisse,
einzurechnen. Eine Vergütung über die Stundensätze
hinaus erfolgt nicht. Während der gesamten Bauzeit
können auch keine Forderungen für Extra-Anfahrten
verrechnet werden.

Aufmaße müssen entsprechend den Stundenlohnzetteln
aufgegliedert werden.
Die Stundenlohnzettel müssen enthalten:

das Datum
 die Bezeichnung der Baustelle
 die genaue Bezeichnung des Ausführungsortes
 die Art der Leistung
 die Namen der Arbeitskräfte
 deren Berufs-, Lohn- oder Gehaltsgruppe
 die geleisteten Arbeitsstunden je Arbeitskraft
 die Gerätekenngrößen

**1.5.250 Stundensatz Gerüstbau-Monteur**
erforderliche Arbeiten, die nicht im
Leistungsverzeichnis erfasst sind werden berechnet für:
Gerüstbau
Menge: 10,000 h

#### Abschnitt 1.6 EZA-Regler, Einspeisemanagement nach VDE-AR-N-4110 / 4120, Komponentenzertifikaten, Software, Lizenzen

*Hinweis*
Systembeschreibung

Der EZA-Regler (PCU) dient der Regelung von
Energieerzeugungsanlagen. Dazu werden die Sollwerte für
die
Energieerzeugungseinheiten in Abhängigkeit der
Sollwertvorgaben durch den Netzbetreiber und/oder durch
Dritte (z. B. Direktvermarkter) sowie der
Messwerterfassung am Netzanschlusspunkt berechnet.
Die Energieerzeugungsanlage besteht z.B. dabei aus
Photovoltaik-Feldern, den Photovoltaik-Wechselrichtern
und den jeweiligen Mittelspannungstransformatoren sowie
dem Netzanschlusspunkt.
Die Messwerterfassung am Netzanschlusspunkt erfolgt
über ein geeignetes Energiemessgerät. Die Sollwerte
für die Wirk- bzw. Blindleistungsregelung werden über
den Netzbetreiber und durch Dritte (z. B.
Direktvermarkter) vorgegeben.
Die in dem EZA-Regler generierten Stellwerte (=
Sollwerte für die Erzeugungseinheiten) werden an die
Energieerzeugungseinheiten weitergegeben.

Die Schnittstellenanbindung (Energieversorger,
Drittvermarkter, Energiemessgeräte und
Erzeugungseinheiten sowie z.B. Portalanbindung etc.)
ist projektspezifisch durch den Anwender
(Auftragnehmer) zu implementieren.

Der EZA-Regler ist zertifiziert nach VDE-AR-N
4110/4120/4130, für das Einspeisemanagement von
Energieerzeugungsanlagen, die ins Mittel-, Hoch- und
Höchstspannungsnetz einspeisen.
Er besteht aus einer, für eine kundenspezifische
EZA-Regler-Applikation, vorbereiteten PLCnext
Steuerung,
einer PCU-Lizenz für die Verwendung der
Power-Control-Unit Bibliothek entsprechend der
Anlagengröße mit
Funktionen für die Steuerung von
Energieerzeugungssystemen (PGS) und in Abhängigkeit der
Anforderungen
des EVU zusätzlich noch eine Kommunikations-Lizenz und
Hardware für die Fernwirkkommunikation über das
IEC60870-5-101 und -104 Protokoll oder
Rundsteuerempfänger.

**1.6.10 Abstimmen und Installieren der Einspeiseregelung**
Pauschalposition für die Installation und Abstimmung
der Einspeiseregelung gemäß Vorgabe des EVU.

Die hier zu installierende PV Anlage ist mit einer
Einspeiseregelung zu installieren, wie vom EVU
gefordert.

Positionsumfang:
alle nötigen Kabelverbindungen, sowohl Daten-, wie auch
Niederspannungsleitungen

Alle vom Kunden zu installierenden Bauteile der EZA
Regelung
(Datenlogger / Direktvermarkterschnittstelle,
Netzwerktechnik, Fernwirktechnik / EZA-Regler,
Pufferspeicher)
Abstimmungen mit dem EVU
Dokumentation aller Abstimmungen und installierten
Anlagenteile
Menge: 1,000 psch

#### Abschnitt 1.7 Sonstiges

**1.7.10 Bestandsdokumentation gem. Standard AIB**
Bestandsdokumentation entsprechend der Vorgaben des
Standard für Bestandsdokumentation, Version 2024-08

Die Bestandsdokumentation ist entsprechend der Vorgaben
des "Standard für Bestandsdokumentation" sowie der
Formfestlegungen des Standard für Bestandsdokumentation
des Amt für Immobilien- und Baumanagement Halle (Saale)
-Version 2024-08 (ist den Vergabeunterlagen beigefügt)
zu erstellen.

Neben der eigentlichen Bestandsdokumentation sind alle
in der Vorgabe-Standard-Bestandsdokumentation
beinhalteten Messungen und Prüfungen,
Leistungsbestandteil dieser Position. Lediglich separat
aufgeführte Positionen mit Einheitspreisangabe, werden
auch separat vergütet.

Ein Exemplar der Dokumentionsunterlagen ist spätestens
zwei Wochen vor dem Abnahmetermin dem Fachplaner zur
Prüfung zu übergeben.
Menge: 1,000 psch

**Ausführungsbeschreibung 0003 Stundenlohnarbeiten**
*Stundenlohnarbeiten*
Stundenlohnarbeiten

Im Bezug auf die VOB, Teil B wird mit nachfolgenden
Konkretisierungen hingewiesen:

Die in diesem Titel beschriebenen Stundenlohnarbeiten
werden für unvorhergesehene und im Vorfeld nicht
erfassbare Arbeiten angewendet. Der AN hat keinen
Anspruch darauf, dass Arbeiten auf Nachweis, wie
beschrieben, ausgeführt werden, d.h. aufgeführte
Stunden können, müssen aber nicht zur Ausführung
kommen.

Die vom Auftragnehmer unterschriebenen
Stundenlohnzettel müssen für jeden Kalendertag
ausgestellt sein und sind der Bauleitung in doppelter
Ausfertigung zur Anerkenntnis vorzulegen. Nachträglich
bzw. zu spät eingereichte Stundenlohnzettel werden
nicht anerkannt.

Für Material-Verrechnungssätze, die in den
LV-Positionen nicht ausgeführt sind, müssen vor Beginn
der Arbeiten genehmigte Nachtragsangebote vorliegen.
In die Stunden-Verrechnungssätze sind alle Nebenkosten,
wie Auslösung, Fahrtkosten, Erschwernisse,
einzurechnen. Eine Vergütung über die Stundensätze
hinaus erfolgt nicht. Während der gesamten Bauzeit
können auch keine Forderungen für Extra-Anfahrten
verrechnet werden.

Aufmaße müssen entsprechend den Stundenlohnzetteln
aufgegliedert werden.
Die Stundenlohnzettel müssen enthalten:

das Datum
 die Bezeichnung der Baustelle
 die genaue Bezeichnung des Ausführungsortes
 die Art der Leistung
 die Namen der Arbeitskräfte
 deren Berufs-, Lohn- oder Gehaltsgruppe
 die geleisteten Arbeitsstunden je Arbeitskraft
 die Gerätekenngrößen

**1.7.20 Bauleitender Monteur**
Regiestunde
Bauleitender Monteur
Menge: 1,000 h

**1.7.30 Monteur**
Regiestunde
Monteur
Menge: 1,000 h

**1.7.40 Helfer**
Regiestunde
Helfer
Menge: 1,000 h
